# Serie 150 - Tubo TECSY-AIR óptimo 150 - tubería rectangular - 1 metro

- Propiedad del archivo: CONSTRUNARIO
- Formato: FIEBDC-3/2012
- Programa: Construnario Versión 3.11
- Fecha de los precios: 21/11/2017
- Divisa: EUR

**4043001** u Serie 150 - Tubo TECSY-AIR óptimo 150 - tubería rectangular - 1 metro
Para utilizar en campanas extractoras de hasta 850m3/h en norma UNE NE 61591. Unidades por caja 8
