# Serie 150 - Tubo TECSY-AIR óptimo 150 - codo vertical de 90º

- Propiedad del archivo: CONSTRUNARIO
- Formato: FIEBDC-3/2012
- Programa: Construnario Versión 3.11
- Fecha de los precios: 21/11/2017
- Divisa: EUR

**4043004** u Serie 150 - Tubo TECSY-AIR óptimo 150 - codo vertical de 90º
Reduce el ruido y aumenta el flujo de aspiración en un 18% aprox. con una pieza similar sin deflector. Unidades por caja 12
