# Serie 150 - Tubo TECSY-AIR perfect 150 - recogedor condensación de agua

- Propiedad del archivo: CONSTRUNARIO
- Formato: FIEBDC-3/2012
- Programa: Construnario Versión 3.11
- Fecha de los precios: 21/11/2017
- Divisa: EUR

**4043018** u Serie 150 - Tubo TECSY-AIR perfect 150 - recogedor condensación de agua
Evita que la condensación caiga en el motor de la campana. Se monta en la salida de la campana. (ojo tiene mano, indicada con una flecha). Unidades por caja 12
