# Serie 150 - Tubo TECSY-AIR perfect 150 - empalme para tubo 150

- Propiedad del archivo: CONSTRUNARIO
- Formato: FIEBDC-3/2012
- Programa: Construnario Versión 3.11
- Fecha de los precios: 21/11/2017
- Divisa: EUR

**4052017** u Serie 150 - Tubo TECSY-AIR perfect 150 - empalme para tubo 150
Pieza de unión de tubería redonda. Unidades por caja 30
