# Serie 150 - Accesorio para campana TECSY-AIR - reductor de 150/125

- Propiedad del archivo: CONSTRUNARIO
- Formato: FIEBDC-3/2012
- Programa: Construnario VersiĆ³n 3.11
- Fecha de los precios: 21/11/2017
- Divisa: EUR

**4011048** u Serie 150 - Accesorio para campana TECSY-AIR - reductor de 150/125
Reductor de secciones redondas. Unidades por caja 15
