# Silenciador circular 100mm con núcleo doble junta - 600/1500Ø

- Propiedad del archivo: CONSTRUNARIO
- Formato: FIEBDC-3/2012
- Programa: Construnario Versión 3.51
- Fecha de los precios: 27/11/2018
- Divisa: EUR

| Código | Ud | Descripción |
|---|---|---|
| SLBGU6001500100 | u | Silenciador circular 100mm con núcleo doble junta - 600/1500Ø |
