# Sistema de fijación de suelos Flexicel UF HD (Under Floor) de Flexicel. Removible. Fijación sobre una superficie existente

- Propiedad del archivo: CONSTRUNARIO
- Formato: FIEBDC-3/2012
- Programa: Construnario Versión 3.51
- Fecha de los precios: 22/10/2023
- Divisa: EUR

**FLEXI_UF** m2 Sistema de fijación de suelos Flexicel UF HD (Under Floor) de Flexicel. Removible. Fijación sobre una superficie existente
Sistema de fijación de suelos Flexicel UF HD (Under Floor) de Flexicel. Removible. Fijación sobre una superficie existente - Carga máx. para garantizar un máx. del 10% de pérdida a largo plazo para Flexicel UF (HD) es de 250 kPa. Según método/norma EN 1606. - Difusión al vapor µ = 89453 - SD 268 m Bffs1. Según método/norma ISO 1663. - Fuerza de extracción de disco 500 ciclos 1,37 y 2,75 Kg/ disco. Según método/norma MEF 006-A. - Diferencia dimensional 0,50 %. Según método/norma MEF 006-A. - Resistencia humedad adhesivo = 1000 horas. Según método/norma MEF 001-A . - Reducción de nivel de presión sonora de impacto: Suelo porcelánico: 10,1 mm 23Kg/m2 : 18 dB. Nº Informe 18-16339-294 Vinilo: 2,6 mm 1,69 Kg/m2 : 20 dB. Nº Informe 18-16339-295 - Reacción al fuego Clasificación fuego suelos Ensayando EN 13501-1:2007+A1:2010. - Resistencia tracción de adhesivo sobre porcelánico > 0,60 N/mm² V=50 m/s (probetas 30x30 mm) MEF 007-A *Basada en UNE-EN 1348:2007. - Directiva Reach: cumple 1907/2006 La manta Flexicel UF HD es un sistema para la fijación removible de un suelo sobre una superficie existente. Es un sistema en continuo removible pieza a pieza, sin importar el tamaño o la forma de la pieza. Flexicel UF es una lámina en rollo que presenta en una de sus caras un adhesivo recubierto por una hoja protectora desechable; en su superficie contiene círculos, de encaje removibles acoplables de forma ajustada a las perforaciones troqueladas de la manta. Es aplicable en la instalación de suelos formados por sustratos diversos, tales como: cerámica, mármol, PVC, moqueta, parquet u otros.
