# HI-MACS Structura®

- Propiedad del archivo: CONSTRUNARIO
- Formato: FIEBDC-3/2012
- Programa: Construnario Versión 3.51
- Fecha de los precios: 22/12/2017
- Divisa: EUR

**C1801HIM_1** u HI-MACS Structura®
Si siempre ha deseado ofrecer superficies con relieve que presenten un alto nivel de artesanía, ahora podrá hacerlo gracias a la nueva tecnología HI-MACS Structura®, con la que podrá crear prácticamente cualquier patrón deseado, y hacerlo con una precisión absoluta. Diseños fascinantes en interiores, exteriores, paredes y más. Puede elegir entre 10 superficies estándar o diseñar su propia textura de HI-MACS Structura® para que se adapte al diseño de su proyecto. Los acabados estándar disponibles son: - Dunes 0001 - Air Stream 0002 - Classic 0003 - Laser 0004 - Hive 0005 - Dots 0006 - Elements 0007 - Fabric 0008 - Fields 0009 - Zen 0010
