# Planchas HI-MACS®

- Propiedad del archivo: CONSTRUNARIO
- Formato: FIEBDC-3/2012
- Programa: Construnario Versión 3.51
- Fecha de los precios: 09/01/2018
- Divisa: EUR

**C1801HIM_411** u Planchas HI-MACS®
HI-MACS® de LG Hausys es un material de piedra acrílica que puede ser moldeado con cualquier forma. Extensamente utilizado para aplicaciones de arquitectura e interiores, como el revestimiento de fachadas termoformables de alta calidad caracterizadas por su espectacular diseño, así como para cocinas, baños, muebles, proyectos comerciales, residenciales y espacios públicos. Está compuesto de acrílico, minerales naturales y pigmentos que se unen para proporcionar una superficie lisa, no porosa y visualmente perfecta que cumple los más altos estándares estéticos, de fabricación, funcionalidad e higiene, ofreciendo múltiples ventajas frente a los materiales convencionales. Gracias a su simple procedimiento de calentamiento y a sus propiedades de termoformado en tres dimensiones, HI-MACS® permite desarrollar diseños sin juntas visibles y ofrece una gama prácticamente ilimitada de colores, así como tonos con una translucidez especial en combinación con la luz. A pesar de que HI-MACS® es casi tan robusto como la piedra, se puede trabajar de una manera similar a la madera: puede ser serrado, fresado, taladrado o lijado. Grosores disponibles : 3, 4, 6, 9, 12 y 19mm.
