# Bañera para bebés

- Propiedad del archivo: CONSTRUNARIO
- Formato: FIEBDC-3/2012
- Programa: Construnario Versión 3.51
- Fecha de los precios: 09/01/2018
- Divisa: EUR

**CB680** u Bañera para bebés
Disponible en color Alpine White S028
