# Lavabos HI-MACS®

- Propiedad del archivo: CONSTRUNARIO
- Formato: FIEBDC-3/2012
- Programa: Construnario Versión 3.51
- Fecha de los precios: 09/01/2018
- Divisa: EUR

**LAVA_HIMAC** u Lavabos HI-MACS®
Textura agradable y cálida, muy fácil de mantener: Los lavamanos de HI-MACS® son la solución perfecta para todo baño de ensueño. Se fabrican en el procedimiento de colado y son óptimos y adecuados tanto para instalar enrasados como también para instalar bajo encimera de HI-MACS®. Los modelos disponibles son: CB753, CB723, CB602, CB523, CB503, CB502, CB483, CB402, CB540R, CB330R, CB330S, CB422 Y CB465.
