# Fregaderos HI-MACS®

- Propiedad del archivo: CONSTRUNARIO
- Formato: FIEBDC-3/2012
- Programa: Construnario Versión 3.51
- Fecha de los precios: 09/01/2018
- Divisa: EUR

**FREGA_HIMAC** u Fregaderos HI-MACS®
Los fregaderos de HI-MACS® se fabrican en un proceso de colado de alta calidad. No importa por qué producto se decida de la extensa gama: Todos los fregaderos se aplican enrasados en la encimera o instalados bajo encimera y se combinan óptimamente. Además, es posible realizarlos en medidas especiales. Modelos disponibles: CS704, CS604, CS553, CS504, CS454, CS453, CS404, CS354, CS204, CS203, CS824D,CS398S, CS449RS, CS325S, CS325R, CS800D, CS449RL, CS400S, CS528R, CS490D, CS490R.
