# Productos para exteriores

- Propiedad del archivo: CONSTRUNARIO
- Formato: FIEBDC-3/2012
- Programa: Construnario Versión 3.51
- Fecha de los precios: 09/01/2018
- Divisa: EUR

**C1801HIM_3** u Productos para exteriores
HI-MACS® posee propiedades naturales de contracción y dilatación respecto a los cambios de temperatura. Cuando se instala una aplicación de HI-MACS® en exteriores, la dilatación térmica es de 30 x 10-6 m/°C. Por ello debe elegirse un sistema de anclaje adecuado. Para realizar fachadas en HI-MACS®, LG Hausys sugiere el uso de una estructura que cuente con perfiles de aluminio y un sistema de fachada ventilada con fijaciones de BWM. HI-MACS® no recomienda el uso de cola en fachadas exteriores debido a la dilatación. Aconsejamos que se dejen huecos de entre 8 y 10 mm entre cada panel. HI-MACS® ofrece una garantía de 10 años en colores resistentes a la radiación ultravioleta y a la pérdida de brillo de más de un 40%, 10 años en la filtración de color y 20 años en desconchaduras, abultamientos o la delaminaciones. La garantía es aplicable después de la primera instalación y solo es válida para el material; los adhesivos están excluidos. Las condiciones para la garantía están basadas en la experiencia práctica y test continuos.
