# Regulador de caudal TacoSetter Bypass 100 de 10-40 l/min de Potermic

- Propiedad del archivo: CONSTRUNARIO
- Formato: FIEBDC-3/2012
- Programa: Construnario Versión 3.51
- Fecha de los precios: 20/09/2023
- Divisa: EUR

**223.24X1.XXX** u Regulador de caudal TacoSetter Bypass 100 de 10-40 l/min de Potermic
DESCRIPCIÓN Válvula de equilibrado y cierre TacoSetter Bypass 100 de 2-8 l/min de POTERMIC, con indicación de caudal y lectura directa del flujo, para la regulación rápida, precisa y sencilla de circuitos hidráulicos. FUNCIONAMIENTO • Válvula de derivación dispuesta en el caudal principal, de cierre automático, con sección de medición y visualización (mirillacon escala en l./mín). • Principio de desplazamiento de un elemento de impacto, que es conducido dentro de un tubo de medición con muelle antagonista. • La marca de lectura es el borde inferior del cuerpo flotante • El cuerpo de medición se encuentra en un elemento de derivación (by-pass) que soslaya la corriente del caudal principal por lo que suele quedar al margen de esta. Dependiendo de las necesidades, el cuerpo de medición es conectado por la apertura de válvulas de cierre automáticas. Presionando y manteniendo presionada la brida, la conexión y desconexión del cuerpo de medición carece de influencia sobre el caudal principal. CARACTERÍSTICAS TÉCNICAS • Temperatura máx.: 100 °C • Presión máx.: 10 bar • Exactitud de medición • Margen de medición entre 20–80 % = ± 5 % del valor final • Margen de medición hasta el 20 % y sobre el 80 % = ± 10 % del valor final • Rosca interior hembra (cilíndrica) según DIN 2999/ISO 7 o rosca exterior cilíndrica macho según ISO 228 • Posición de montaje: en el sentido del flujo, discrecional (360°) MATERIAL • Carcasa: latón • Cuerpo de medición: plástico • Piezas interiores: acero inoxidable, latón y plástico • Mirilla: plástico resistente al calor y a prueba de impactos • Juntas: EPDM MEDIOS DE FLUJO • Mezclas de agua con aditivos corrientes de protección contra la corrosión y la congelación • Agua de calefacción • Agua de refrigeración • Agua potable (SVGW, certificación ACS)
