# Carpas modulares para organizar eventos, gama RFX de Locabri

- Propiedad del archivo: CONSTRUNARIO
- Formato: FIEBDC-3/2012
- Programa: Construnario Versión 3.50
- Fecha de los precios: 19/11/2019
- Divisa: EUR

**C2201LOC_1** u Carpas modulares para organizar eventos, gama RFX de Locabri
Carpas modulares para organizar eventos, gama RFX de Locabri Características técnicas principales: • Anchura de 5 a 40 metros • Altura solera de 3 a 6 metros • Altura cumbrera de 3,50 a 12 metros • Longitud Por múltiplos de 5 metros Disponible en alquiler desde 3 meses o en venta La gama RFX, el reflejo modular propone estructuras modulares, desmontables, sin cimientos que se adaptan a sus necesidades. En caso de un pico de actividad, para hacer frente a un siniestro, o un espacio de venta adicional, usted puede alquilar un edificio RFX por una media o larga duración. Responde a las utilizaciones más habituales de la industria, la gran distribución y de la logística, tal como los stocks de excedentes, periodos de obras, stock de temporada… Estas estructuras evitan toda ruptura de su actividad, son implementadas respetando los principios de reactividad y flexibilidad. Es una solución económica, simple y rápida de instalación.
