# Edificio industrial desmontable, gama Flexibat de Locabri

- Propiedad del archivo: CONSTRUNARIO
- Formato: FIEBDC-3/2012
- Programa: Construnario Versión 3.50
- Fecha de los precios: 19/11/2019
- Divisa: EUR

**C2201LOC_2** u Edificio industrial desmontable, gama Flexibat de Locabri
Edificio industrial desmontable, gama Flexibat de Locabri Características técnicas: • Anchura: de 10 a 30 metros • Altura solera: de 3 a 6 metros • Altura cumbrera: de 3,50 a 9 metros • Longitud: Por múltiplos de 5 metros Cumple con las normas NV 65 o Eurocódigos según la zona de instalación para proporcionar una seguridad perfecta en la instalación. Disponible para alquiler o a la venta Flexibat es una gama polivalente que se adapta a sus exigencias. Fiabilidad y modularidad del producto le permite disponer del espacio que usted necesita para su desarrollo. Son estructuras durables y modulables con diferentes niveles de finalización. Esos edificios responden a sus exigencias de almacenamiento específicos y a su pliego de condiciones y garantizan el cumplimiento de las normas de seguridad. Asocian la flexibilidad de los edificios modulares y la calidad de las construcciones tradicionales. Permiten hacer frente a las fluctuaciones del mercado, los aumentos de actividad, periodos de obras… Pueden tener armazón en aluminio, tejado o periferia en compuesto flexible o totalmente en acero. La gama Flexibat es rápida, confortable y evolutiva.
