# KPO1 - andamio industrial - altura máxima de trabajo 12,14 m

- Propiedad del archivo: CONSTRUNARIO
- Formato: FIEBDC-3/2012
- Programa: Construnario Versión 3.11
- Fecha de los precios: 18/01/2018
- Divisa: EUR

**KPO1_KTL** u KPO1 - andamio industrial - altura máxima de trabajo 12,14 m
Altura máxima de trabajo 12,14 m. Uso industrial. Cumple Norma EN-1004, clase 3 y EN-1298. Garantía 10 años. - Construido con tubos de aluminio de 50 mm de diámetro. - Montantes laterales con sistema de posicionamiento automático. - Plataforma de tablero fenólico con zócalo de aluminio de 143 x 60 cm. - Disponible con 3 tipos de base: fija o estándar (BST), plegable (BPi) o con regulación de nivel (BLi). - Base con regulación de nivel (BLi) disponible en 3 tamaños (S,M,L). - Base de 161 x 77 cm. - Ruedas de 150 mm de diámetro. - Diseñado para soportar 180 kg.
