# KPO2 - andamio industrial - altura máxima de trabajo 11,56 m

- Propiedad del archivo: CONSTRUNARIO
- Formato: FIEBDC-3/2012
- Programa: Construnario Versión 3.11
- Fecha de los precios: 18/01/2018
- Divisa: EUR

**KPO2_KTL** u KPO2 - andamio industrial - altura máxima de trabajo 11,56 m
Altura máxima de trabajo 11,56 m. Uso industrial. Cumple Norma EN-1004, clase 3 y EN-1298. Garantía 10 años. - Construido con tubos de aluminio de 50 x 2 mm de diámetro. - Montantes laterales con sistema de posicionamiento automático. - Plataforma de tablero fenólico con zócalo plegable de aluminio de 210 x 97 cm. - Disponible con base con regulación de nivel (BLi) de 230 x 112 cm. - Ruedas de 200 mm de diámetro. - Diseñado para soportar 400 kg.
