# DOS 80 - andamio industrial - altura máxima de trabajo 13,54 m

- Propiedad del archivo: CONSTRUNARIO
- Formato: FIEBDC-3/2012
- Programa: Construnario Versión 3.11
- Fecha de los precios: 18/01/2018
- Divisa: EUR

**DOS80_KTL** u DOS 80 - andamio industrial - altura máxima de trabajo 13,54 m
Altura máxima de trabajo 13,54 m. Uso industrial. Cumple Norma EN-1004, clase 3 y EN-1298. Garantía 10 años. - Construido con tubos de aluminio de 80 x 25 mm y peldaños engastados con relieves antideslizantes. - Montantes laterales con sistema de posicionamiento muy rápido. - Plataforma de tablero fenólico con zócalo de aluminio de 201 x 100 cm. - Base de 218 x 122 cm. - Ruedas de 200 mm de diámetro. - Diseñado para soportar 400 kg.
