# Climb 240 - andamio profesional - altura máxima 4,40 m

- Propiedad del archivo: CONSTRUNARIO
- Formato: FIEBDC-3/2012
- Programa: Construnario Versión 3.11
- Fecha de los precios: 18/01/2018
- Divisa: EUR

**CLIMB240_KTL** u Climb 240 - andamio profesional - altura máxima 4,40 m
Altura máxima de trabajo 4,40 m. Uso profesional. Cumple Norma 2 PfG 1273/11.10. Garantía 5 años. - Construido con tubos de aluminio de 65 x 25 mm y peldaños engastados con relieves antideslizantes. - Montantes laterales con sistema de posicionamiento muy rápido. - Plataforma de tablero de madera con soportes de aluminio de 150 x 68 cm. - Base de 160 x 86 cm con niveladores. - Ruedas de 125 mm de diámetro. - Diseñado para soportar 150 kg. Añadiendo 4 estabilizadores grandes cumple Norma EN 1004. Clase 3.
