# Flexy - andamio profesional plegable - altura máxima 2,85 m

- Propiedad del archivo: CONSTRUNARIO
- Formato: FIEBDC-3/2012
- Programa: Construnario Versión 3.11
- Fecha de los precios: 18/01/2018
- Divisa: EUR

**FLEXY_KTL** u Flexy - andamio profesional plegable - altura máxima 2,85 m
Altura máxima de trabajo 2,85 m. Uso profesional. Cumple Norma NFE 85-200. Garantía de 5 años. - Construido con tubos de aluminio de 65 x 25 mm y peldaños engastados con relieves antideslizantes. - Montantes laterales con sistema de posicionamiento muy rápido. - Plataforma de tablero de madera con soportes de aluminio de 152 x 68 cm. - Ruedas de 100 mm de diámetro. - Montaje muy rápido: 2', la segunda vez. - Diseñado para soportar 150 kg.
