# Fast Clic Clac - andamio - altura máxima 6,46 m

- Propiedad del archivo: CONSTRUNARIO
- Formato: FIEBDC-3/2012
- Programa: Construnario Versión 3.11
- Fecha de los precios: 18/01/2018
- Divisa: EUR

**FASTCC_KTL** u Fast Clic Clac - andamio - altura máxima 6,46 m
Altura máxima de trabajo 6,46 m. Uso profesional. Cumple Norma NFE 85-200. Garantía 5 años. - Construido con tubos de aluminio de 60 x 24 mm y peldaños engastados con relieves antideslizantes. - Montantes laterales con rápido sistema de posicionamiento. - Plataforma de aluminio y tablero fenólico de 143 x 51 cm. - Base estabilizadora con reglaje lateral. - Ruedas de 150 mm de diámetro. - Montaje muy rápido: 8', la segunda vez. - Diseñado para soportar 150 kg.
