# Fast 5 - andamio/escalera plegable - altura máxima de trabajo 3,78 m

- Propiedad del archivo: CONSTRUNARIO
- Formato: FIEBDC-3/2012
- Programa: Construnario Versión 3.11
- Fecha de los precios: 18/01/2018
- Divisa: EUR

**FAST5_KTL** u Fast 5 - andamio/escalera plegable - altura máxima de trabajo 3,78 m
Altura máxima de trabajo 3,78 m. Uso profesional. Cumple Norma EN-131 y NFE 85-200. Garantía 5 años. - Construido con tubos de aluminio de 60 x 24 mm y peldaños engastados con relieves antideslizantes. - Articulaciones automáticas de fundición de aluminio. - Montantes laterales con rápido sistema de posicionamiento. - Plataforma de aluminio y tablero fenólico de 143 x 51 cm. - Montaje muy rápido: 4', la segunda vez. - Diseñado para soportar 150 kg.
