# Fast alto - torre móvil profesional - altura máxima de trabajo 6,90 m

- Propiedad del archivo: CONSTRUNARIO
- Formato: FIEBDC-3/2012
- Programa: Construnario Versión 3.11
- Fecha de los precios: 18/01/2018
- Divisa: EUR

**FASTAL_KTL** u Fast alto - torre móvil profesional - altura máxima de trabajo 6,90 m
Altura máxima de trabajo 6,90 m. Uso profesional. Cumple Norma EN 1004 Clase 3. Carga máxima total 200 kg/m². - Construido con tubos de aluminio de 60x24 mm y peldaños engastados con relieves antideslizantes - Montantes laterales con sistema de posicionamiento muy rápido - Plataforma de aluminio y tablero fenólico de 141x68 cm - Base de 165x82 cm - Ruedas de 125 mm de diámetro - Diseñado para soportar 200 kg/m²
