# MAX - escaleras de acceso - 45º y 60 º - altura máxima de trabajo 4,96 m

- Propiedad del archivo: CONSTRUNARIO
- Formato: FIEBDC-3/2012
- Programa: Construnario Versión 3.11
- Fecha de los precios: 19/01/2018
- Divisa: EUR

**MAX4_KTL** u MAX - escaleras de acceso - 45º y 60 º - altura máxima de trabajo 4,96 m
Disponible de seis a doce peldaños. Altura máxima de trabajo de 4,96 m. Cumple Norma EN ISO 14122. Construidas con perfiles de aluminio de alta fiabilidad. Peldaños súper-anchos de 230 mm en 45º y 200 mm en 60º. - Plataforma de 60 x 60 cm según referencia - Peldaños de aluminio con relieves antideslizantes - Fijaciones de aluminio a pared y suelo - Guardacuerpos con zócalo de aluminio - Pasamanos a un lado en 45ª (segundo opcional) - Pasamanos a ambos lados en 60º - Diseñada para soportar 150 kg
