# MAX - escaleras de acceso - 45º y 60 º - altura máxima de trabajo 3,57 m

- Propiedad del archivo: CONSTRUNARIO
- Formato: FIEBDC-3/2012
- Programa: Construnario Versión 3.11
- Fecha de los precios: 19/01/2018
- Divisa: EUR

**MAX3_KTL** u MAX - escaleras de acceso - 45º y 60 º - altura máxima de trabajo 3,57 m
Disponible de seis a ocho peldaños. Altura máxima de trabajo de 3,57 m. Cumple Norma EN ISO 14122. Construidas con perfiles de aluminio de alta fiabilidad. Peldaños súperanchos de 230 mm en 45º y 200 mm en 60º. Plataforma de 60 x 60 cm. - Plataforma y peldaños de aluminio con relieves antideslizantes - Fijaciones de aluminio a pared y suelo - Guardacuerpos con zócalo de aluminio - Pasamanos a un lado en 45º (segundo opcional) - Pasamanos a ambos lados en 60º - Diseñada para soportar 150 kg
