# MAX - escaleras de acceso - 45º y 60 º - altura máxima de trabajo 4,79 m

- Propiedad del archivo: CONSTRUNARIO
- Formato: FIEBDC-3/2012
- Programa: Construnario Versión 3.11
- Fecha de los precios: 19/01/2018
- Divisa: EUR

**MAX45_KTL** u MAX - escaleras de acceso - 45º y 60 º - altura máxima de trabajo 4,79 m
Disponible de 2 a 10 peldaños. Altura máxima de trabajo 4,50 m. Cumple Norma EN 131-7 y EN ISO 14122. - Construidas con perfiles de aluminio de alta fiabilidad. - Peldaños súperanchos de 200 mm. - Plataforma de 60 x 60 cm. - Suelo y peldaños de aluminio con relieves antideslizantes - Escuadras de aluminio - Guardacuerpos con zócalo de aluminio - Pasamanos a ambos lados a partir de 1 m de altura de plataforma - Ruedas de desplazamiento de 125 mm de diámetro - Diseñadas para soportar 150 kg - Asideros opcionales - Base estabilizadora con ruedas de 125 mm de diámetro con freno opcionales según referencia
