# 2XL-S - escalera de almacen móvil con plataforma y pasamanos - altura máxima de trabajo 4,79 m

- Propiedad del archivo: CONSTRUNARIO
- Formato: FIEBDC-3/2012
- Programa: Construnario Versión 3.11
- Fecha de los precios: 18/01/2018
- Divisa: EUR

**2XLS_KTL** u 2XL-S - escalera de almacen móvil con plataforma y pasamanos - altura máxima de trabajo 4,79 m
Disponible en 2 a 12 peldaños y altura máx. de trabajo hasta 4,79 m. Cumple Norma EN 131-7. Construida con perfiles de aluminio de extrusión, largueros de 79x28 y 58x25 mm y peldaños de 80 mm con relieves antideslizantes, atornillados. Distancia entre peldaños de 250 mm. - Plataforma de trabajo de 45x45 cm, zócalo de 5 cm y guardacuerpos de 95 cm. - Pasamanos a ambos lados a partir de 1 m de altura de plataforma. - Bisagras de seguridad en acero de 4 mm de espesor y tirantes de seguridad en aluminio, según modelo. - Bandeja para herramientas. - Cuatro ruedas giratorias con freno: dos delanteras de 80 mm de diámetro y dos traseras de 125 mm de diámetro. - Grandes tapafinales de PVC antideslizante. - Ángulo de inclinación de 68º. - Diseñada para soportar 150 kg de acuerdo a la norma europea EN 131-7. - Estabilizadores telescópicos para escaleras de 10 y 12 peldaños. - Doble cierre de seguridad opcional. - Peldaños super-anchos PLUS de 150 mm opcionales.
