# KASTLE - escalera de almacen móvil con plataforma, plegable - altura máxima de trabajo 4,79 m

- Propiedad del archivo: CONSTRUNARIO
- Formato: FIEBDC-3/2012
- Programa: Construnario Versión 3.11
- Fecha de los precios: 18/01/2018
- Divisa: EUR

**KASTLE_KTL** u KASTLE - escalera de almacen móvil con plataforma, plegable - altura máxima de trabajo 4,79 m
Disponible de 4 a 12 peldaños y con una altura máxima de trabajo de hasta 4,79 m. Cumple Norma EN 131-7. Construida con perfiles de aluminio de extrusión, largueros de 79x28 mm y 73x25 mm y peldaños de 80 mm con relieves antideslizantes, atornillados. Distancia entre peldaños de 250 mm. - Plataforma de trabajo de 52 x 60 cm, zócalo de 5 cm y guardacuerpos de 95 cm. - Bisagras de seguridad en acero de 4 mm de espesor y tirantes de seguridad en aluminio, según modelo. - Bandeja para herramientas. - Ruedas de desplazamiento de 125 mm de diámetro. - Grandes tapafinales de PVC antideslizante. - Ángulo de inclinación de 68º. - Diseñada para soportar 150 kg de acuerdo a la norma europea EN 131-7. - Estabilizadores telescópicos incluidos en las escaleras de 10 y 12 peldaños. - Doble cierre de seguridad opcional. - Peldaños super-anchos Plus de 150 mm opcionales.
