# EP1 - escalera de plataforma móvil con un acceso - altura máxima de trabajo 4,49 m

- Propiedad del archivo: CONSTRUNARIO
- Formato: FIEBDC-3/2012
- Programa: Construnario Versión 3.11
- Fecha de los precios: 19/01/2018
- Divisa: EUR

**EP1_KTL** u EP1 - escalera de plataforma móvil con un acceso - altura máxima de trabajo 4,49 m
Disponible de 3 a 10 peldaños. Altura máxima de trabajo 4,49 m. Cumple EN 131-7. - Construida con perfiles de aluminio de alta fiabilidad. - Peldaños anchos de 80 mm. - Distancia entre peldaños de 270 mm. - Plataforma de 90 o 60 cm de largo y 49 o 60 cm de ancho. - Suelo y peldaños de aluminio con relieves antideslizantes - Zócalo de aluminio de 150 mm - Escuadras de acero - Ruedas de desplazamiento de 125 mm de diámetro - Guardacuerpos de aluminio - Pasamanos a ambos lados a partir de 1 m de altura de plataforma, ángulo de inclinación de 68 - Diseñada para soportar 150 kg - Cierre de seguridad opcional - Peldaño de 150 mm opcional
