# EP2 - escalera de plataforma móvil con dos accesos - altura máxima de trabajo 3,99

- Propiedad del archivo: CONSTRUNARIO
- Formato: FIEBDC-3/2012
- Programa: Construnario Versión 3.11
- Fecha de los precios: 19/01/2018
- Divisa: EUR

**EP2_KTL** u EP2 - escalera de plataforma móvil con dos accesos - altura máxima de trabajo 3,99
Disponible de 3 a 8 peldaños. Altura máxima de trabajo 3,99 m. Cumple Norma EN 131-7. - Construida con perfiles de aluminio de alta fiabilidad. - Peldaños anchos de 80 mm. - Distancia entre peldaños de 270 mm. - Plataforma de 90 o 60 cm de largo y 60 cm de ancho. - Suelo de aluminio con relieves antideslizantes. - Zócalo de aluminio de 150 mm - Escuadras de acero - Ruedas de desplazamiento de 80 mm de diámetro - Guardacuerpos de aluminio - Pasamanos a ambos lados a partir de 1 m de altura de plataforma - Pasamanos opcional hasta 1 m de altura - Diseñada para soportar 150 kg - Peldaño de 150 mm opcional
