# 2XL - escalera de almacen móvil con plataforma, plegable - altura máxima de trabajo 4,79 m

- Propiedad del archivo: CONSTRUNARIO
- Formato: FIEBDC-3/2012
- Programa: Construnario Versión 3.11
- Fecha de los precios: 19/01/2018
- Divisa: EUR

**2XL_KTL** u 2XL - escalera de almacen móvil con plataforma, plegable - altura máxima de trabajo 4,79 m
Disponible en 2 a 12 peldaños y altura máxima de trabajo hasta 4,79 m. Cumple Norma EN 131-7. - Construida con perfiles de aluminio de extrusión, largueros de 79x28 mm y 58x25 mm y peldaños de 80 mm con relieves antideslizantes, atornillados. - Distancia entre peldaños de 250 mm. - Plataforma de trabajo de 45x45 cm, zócalo y guardacuerpos de 95 cm. - Bisagras en acero de 4 mm de espesor y tirantes de seguridad en aluminio, según modelo. - Bandeja para herramientas - Ruedas de desplazamiento de 125 mm de diámetro - Grandes tapafinales de PVC antideslizante - Ángulo de inclinación de 68º - Diseñada para soportar 150 kg de acuerdo a la norma europea EN 131-7 - Estabilizadores telescópicos para escaleras de 12 peldaños - Doble cierre de seguridad opcional - Peldaños super-anchos PLUS de 150 mm opcionales
