# Karla - plataforma de trabajo plegable - altura máxima de trabajo 2,99 m

- Propiedad del archivo: CONSTRUNARIO
- Formato: FIEBDC-3/2012
- Programa: Construnario Versión 3.11
- Fecha de los precios: 19/01/2018
- Divisa: EUR

**KARLA_KTL** u Karla - plataforma de trabajo plegable - altura máxima de trabajo 2,99 m
Disponible de 1 a 4 peldaños, altura máxima de trabajo 2,99 m. Cumple Norma EN 131. -Construida con perfiles de aluminio de alta fiabilidad. -Altura entre peldaños de 250 mm. -Plataforma de hasta 150 cm de largo, 60 cm de ancho y 99 cm de alto. - Suelo y peldaños de 80 mm de aluminio con relieves antideslizantes. - Bisagras de acero con sistema de bloqueo tanto en posición de trabajo como plegada. - Tapafinales de PVC antideslizante. - Diseñada para soportar 150 kg. - Ruedas de desplazamiento de 80 mm de diámetro, base estabilizadora y guardacuerpos opcionales.
