# KTL - plataforma móvil de trabajo 45º y 60º - altura máxima de trabajo 6,10 m

- Propiedad del archivo: CONSTRUNARIO
- Formato: FIEBDC-3/2012
- Programa: Construnario Versión 3.11
- Fecha de los precios: 19/01/2018
- Divisa: EUR

**KTL_KTL** u KTL - plataforma móvil de trabajo 45º y 60º - altura máxima de trabajo 6,10 m
Disponible de 6 a 20 peldaños. Altura máxima de trabajo 6,10 m. Cumple Norma EN 131-7. - Construida con perfiles de aluminio de alta fiabilidad. - Peldaños súper-anchos de 200 mm. Plataforma de 60 x 65 cm. - Suelo y peldaños de aluminio con relieves antideslizantes. - Escuadras de aluminio. - Ruedas de desplazamiento de 150 mm de diámetro con freno. - Guardacuerpos de aluminio. - Pasamanos a ambos lados a partir de 1 m de altura de plataforma. Asideros. - Ruedas delanteras de 80 mm de diámetro, opcionales. - Diseñada para soportar 150 kg. - Bajo pedido podemos llegar hasta 6,10 m en 45º y hasta 6 m en 60º.
