# KTL - escalera triple con base - altura máxima de trabajo 11,25 m y 5,24 m en tijera

- Propiedad del archivo: CONSTRUNARIO
- Formato: FIEBDC-3/2012
- Programa: Construnario Versión 3.11
- Fecha de los precios: 18/01/2018
- Divisa: EUR

**KTL3_KTL** u KTL - escalera triple con base - altura máxima de trabajo 11,25 m y 5,24 m en tijera
Disponible de 6 a 15 peldaños. Altura máxima de trabajo 11,25 extendida y 5,24 m tijeras. Cumple Norma EN 131 - Construida con tubos de aluminio de 73 x 25 y 84 x 25 mm, según modelo y peldaños engastados con relieves antideslizantes. - Distancia entre peldaños de 280 mm. - Tapafinales de PVC antideslizante. - Provista de 4 soportes y bloqueo de seguridad de aluminio. - Triple sistema de deslizamiento de aluminio enclavado en los largueros. - Base estabilizadora. - Diseñada para soportar 150 kg.
