# KTL- escalera fija - altura máxima de trabajo 6,11 m

- Propiedad del archivo: CONSTRUNARIO
- Formato: FIEBDC-3/2012
- Programa: Construnario Versión 3.11
- Fecha de los precios: 18/01/2018
- Divisa: EUR

**ESF_KTL** u KTL- escalera fija - altura máxima de trabajo 6,11 m
Disponible de 6 a 18 peldaños. Altura máxima de trabajo 6,11 m. Cumple Norma EN 131. - Escalera de apoyo de uso industrial construida con tubos de aluminio de 58 x 25 y 73 x 25 mm, según modelo, y peldaños engastados con relieves antideslizantes. - - Distancia entre peldaños de 280 mm. - Tapafinales de PVC antideslizante. - Diseñada para soportar 150 kg. - Cumple Norma EN 131.
