# KTL - escalera doble extensión manual - altura máxima de trabajo 8,54 m

- Propiedad del archivo: CONSTRUNARIO
- Formato: FIEBDC-3/2012
- Programa: Construnario Versión 3.11
- Fecha de los precios: 19/01/2018
- Divisa: EUR

**EDEM_KTL** u KTL - escalera doble extensión manual - altura máxima de trabajo 8,54 m
Disponible de 6 a 15 peldaños. Altura máxima de trabajo 8,54 m. Cumple Norma EN 131. - Construida con tubos de aluminio de 58 x 25, 73 x 25 y 84 x 25 mm, según modelo, y peldaños engastados con relieves antideslizantes. - Distancia entre peldaños de 280 mm. - Tapafinales de PVC antideslizante. - Provista de 4 soportes y bloqueo de seguridad de aluminio. - Sistema de deslizamiento de aluminio enclavado en los largueros. - Diseñada para soportar 150 kg.
