# KTL - escalera profesional apoyo extensión manual - altura máxima de trabajo 6,25 m

- Propiedad del archivo: CONSTRUNARIO
- Formato: FIEBDC-3/2012
- Programa: Construnario Versión 3.11
- Fecha de los precios: 18/01/2018
- Divisa: EUR

**EPA_KTL** u KTL - escalera profesional apoyo extensión manual - altura máxima de trabajo 6,25 m
Disponible de 7 a 11 peldaños. Altura máxima de trabajo 6,25 m. Norma EN 131. - Construida con tubos de aluminio de 58 x 25 y 64 x 25 mm, según modelo, y peldaños engastados con relieves antideslizantes. - Distancia entre peldaños de 280 mm. - Tapafinales de PVC antideslizante. - Provista de 4 soportes y bloqueo de seguridad de aluminio. - Diseñada para soportar 150 kg.
