# KTL - escalera doble extensión mecánica - altura máxima de trabajo 11,50 m

- Propiedad del archivo: CONSTRUNARIO
- Formato: FIEBDC-3/2012
- Programa: Construnario Versión 3.11
- Fecha de los precios: 19/01/2018
- Divisa: EUR

**EDME_KTL** u KTL - escalera doble extensión mecánica - altura máxima de trabajo 11,50 m
Disponible de 12 a 21 peldaños. Altura máxima de trabajo 11,50 m. Cumple Norma EN 131. - Construida con tubos de aluminio de 73 x 25 y 84 x 25 mm, según modelo y peldaños engastados con relieves antideslizantes. - Distancia entre peldaños de 280 mm. - Tapafinales de PVC antideslizante. - Provista de sistema de deslizamiento mecánico por cuerda con bloqueo de seguridad. - Diseñada para soportar 150 kg
