# KTL - escalera de fibra de vidrio de doble acceso - altura máxima de trabajo 4,13 m

- Propiedad del archivo: CONSTRUNARIO
- Formato: FIEBDC-3/2012
- Programa: Construnario Versión 3.11
- Fecha de los precios: 19/01/2018
- Divisa: EUR

**EFDA_KTL** u KTL - escalera de fibra de vidrio de doble acceso - altura máxima de trabajo 4,13 m
Disponible en 7 y 10 peldaños. Altura máxima de trabajo 4,13 m. Cumple Norma EN 50528 y EN 131. - Construida con perfiles de fibra de vidrio de 60 x 20 mm y peldaños engastados con superficie antideslizante. - Distancia entre peldaños de 280 mm 2 bases estabilizadoras. - Diseñada para soportar 150 kg y para ser utilizada en trabajos localizados en o cerca de sistemas eléctricos e instalaciones de baja tensión (por debajo de 1000 V c.a. / 1500 V c.c.).
