# KTL - escalera de fibra de vidrio doble extensión mecánica - altura máxima de trabajo 10,44 m

- Propiedad del archivo: CONSTRUNARIO
- Formato: FIEBDC-3/2012
- Programa: Construnario Versión 3.11
- Fecha de los precios: 19/01/2018
- Divisa: EUR

**EFDME_KTL** u KTL - escalera de fibra de vidrio doble extensión mecánica - altura máxima de trabajo 10,44 m
Disponible de 12 a 18 peldaños. Altura máxima de trabajo 10,44 m. Cumple Norma EN 50528 y EN 131. - Construida con perfiles de fibra de vidrio de 70 x 25 mm y 83 x 32 mm, según modelo y peldaños engastados con superficie antideslizante. - Distancia entre peldaños de 280 mm. - Tapafinales y zapatas basculantes de PVC con relieves antideslizante. - Provista de soportes y bloqueo en acero inoxidable. - Sistema de deslizamiento por cuerda. - Diseñada para soportar 150 kg y para ser utilizada en trabajos localizados en o cerca de sistemas eléctricos e instalaciones de baja tensión (por debajo de 1000 V c.a. / 1500 V c.c.).
