# KTL - escalera de fibra de vidrio fija - altura máxima de trabajo 4,42 m

- Propiedad del archivo: CONSTRUNARIO
- Formato: FIEBDC-3/2012
- Programa: Construnario Versión 3.11
- Fecha de los precios: 19/01/2018
- Divisa: EUR

**EFVF_KTL** u KTL - escalera de fibra de vidrio fija - altura máxima de trabajo 4,42 m
Disponible en 9 y 12 peldaños. Altura máxima de trabajo 4,42 m. Cumple Norma EN 50528 y EN 131. - Construida con perfiles de fibra de vidrio de 60 x 20 mm y peldaños engastados con superficie antideslizante. - Distancia entre peldaños de 280 mm. - Conteras de PVC antideslizante. - Diseñada para soportar 150 kg y para ser utilizada en trabajos localizados en o cerca de sistemas eléctricos e instalaciones de baja tensión (por debajo de 1000 V c.a./1500 V c.c.).
