# KTL - escalera de fibra de vidrio plegable - altura máxima de trabajo 2,97 m tijera y 4,40 m extendida

- Propiedad del archivo: CONSTRUNARIO
- Formato: FIEBDC-3/2012
- Programa: Construnario Versión 3.11
- Fecha de los precios: 19/01/2018
- Divisa: EUR

**EFVP_KTL** u KTL - escalera de fibra de vidrio plegable - altura máxima de trabajo 2,97 m tijera y 4,40 m extendida
Disponible en 5 y 6 peldaños, altura máxima de trabajo 2,97 tijera y 4,40 m extendida. Norma EN 50528 y EN 131. - Construida con perfiles de fibra de vidrio de 60 x 20 mm, peldaños engastados con superficie antideslizante y bisagras de acero inoxidable con sistema triple de posicionamiento. - Distancia entre peldaños de 280 mm. - Conteras de PVC antideslizante. - Base estabilizadora. - Diseñada para soportar 150 kg y para ser utilizada en trabajos localizados en o cerca de sistemas eléctricos e instalaciones de baja tensión (por debajo de 1000 V c.a. / 1500 V c.c.).
