# KTL - escalera profesional telescópica - altura máxima de trabajo 6,55 m extensión y 3,95 m tijera

- Propiedad del archivo: CONSTRUNARIO
- Formato: FIEBDC-3/2012
- Programa: Construnario Versión 3.11
- Fecha de los precios: 19/01/2018
- Divisa: EUR

**EPTL_KTL** u KTL - escalera profesional telescópica - altura máxima de trabajo 6,55 m extensión y 3,95 m tijera
Disponible de 3 a 6 peldaños. Altura máxima de trabajo 6,55 m extensión y 3,95 m tijera. Norma EN 131. - Construida con perfiles de aluminio y peldaños engastados con doble superficie antideslizante. - Distancia entre peldaños de 280 mm. - Tapafinales de PVC antideslizante. - Muy versátil gracias a su sistema de anclaje múltiple que permite su utilización en varias posiciones de uso, apoyo, tijera doble acceso y combinada. - Sistema telescópico de bloqueo de aluminio de fundición. - Pensada para un uso periódico y diseñada para soportar 150 kg. - Garantía de 5 años.
