# KTL - escalera profesional articulada multiposiciones - altura máxima de trabajo 2,74 m tijera y 2,92 m andamio

- Propiedad del archivo: CONSTRUNARIO
- Formato: FIEBDC-3/2012
- Programa: Construnario Versión 3.11
- Fecha de los precios: 19/01/2018
- Divisa: EUR

**EPAMT_KTL** u KTL - escalera profesional articulada multiposiciones - altura máxima de trabajo 2,74 m tijera y 2,92 m andamio
Diseñada 3 x 4 peldaños. Altura máxima de trabajo 4,45 extensión, 2,74 tijera y 2,92 m andamio. Norma EN 131-4. - Construida con perfiles de aluminio de 60 x 22 mm y peldaños engastados de 28 x 28 mm con superficie antideslizante. - Distancia entre peldaños de 280 mm, 2 bases estabilizadoras con conteras de PVC antideslizante. - Muy versátil gracias a su sistema de anclaje que permite su utilización en varias posiciones de uso: apoyo, tijera doble acceso y andamio. - Diseñada para soportar 150 kg. - Garantía 5 años.
