# KTL - taburete industrial plegable en aluminio - altura máxima de trabajo 2,98 m

- Propiedad del archivo: CONSTRUNARIO
- Formato: FIEBDC-3/2012
- Programa: Construnario Versión 3.11
- Fecha de los precios: 19/01/2018
- Divisa: EUR

**TIPAL_KTL** u KTL - taburete industrial plegable en aluminio - altura máxima de trabajo 2,98 m
Disponible de 2 a 4 peldaños. Altura máxima de trabajo 2,98 m. Norma EN 14183. Garantía 10 años. - Taburete de uso industrial construido con perfiles de aluminio de alta fiabilidad. - Peldaños súper anchos de 23 cm con relieves antideslizantes. - Barandilla de seguridad telescópica a partir de 3 peldaños, según referencia. - Tapafinales de PE antideslizante. - Diseñado para soportar 150 kg, según norma EN 14183. - Disponibles 2 y 3 peldaños sin barandilla de seguridad (por encargo). Características técnicas: - Peldaños antideslizantes: 37 x 23 cm - Distancia entre peldaños: 23,5 cm - Ancho de subida: 41 cm - Altura barandilla de seguridad: 60 cm - Grosor cerrado: 12 cm - Capacidad: 150 kg
