# KTL - taburete industrial plegable - altura máxima de trabajo 2,98 m

- Propiedad del archivo: CONSTRUNARIO
- Formato: FIEBDC-3/2012
- Programa: Construnario Versión 3.11
- Fecha de los precios: 19/01/2018
- Divisa: EUR

**TIP_KTL** u KTL - taburete industrial plegable - altura máxima de trabajo 2,98 m
Disponible de dos a cuatro peldaños. Altura máxima de trabajo de 2,98 m. Norma EN 14183. Garantía de 10 años. - Taburete de uso industrial construido con perfiles de aluminio de alta fiabilidad. - Plataforma de 45 x 44 cm. - Peldaños de 80 mm con relieves antideslizantes. - Diseñado para soportar 150 kg, según norma EN 14183. - Bisagras de acero con sistema de bloqueo - Tapafinales de PVC antideslizante - Disponibles dos, tres y cuatro peldaños - Peldaño súper-ancho de 150 mm opcional - Grosor cerrado: 15 cm
