# KTL - taburete industrial fijo - altura máxima de trabajo 3 m

- Propiedad del archivo: CONSTRUNARIO
- Formato: FIEBDC-3/2012
- Programa: Construnario Versión 3.11
- Fecha de los precios: 19/01/2018
- Divisa: EUR

**TIF_KTL** u KTL - taburete industrial fijo - altura máxima de trabajo 3 m
Disponible de 2 a 5 peldaños en 45º y de 2 a 4 en 60º. Altura máxima de trabajo 3 m. Cumplen Norma EN 14183. Construida con perfiles de aluminio de alta fiabilidad. - Peldaños súper anchos de 200 mm - Plataforma de 60x60 cm - Suelo de aluminio con relieves antideslizantes - Escuadras de aluminio - Ruedas para desplazamiento de 125 mm. de diámetro - Asideros opcionales - Diseñada para soportar 150 kg
