# KTL - escalera de fibra de vidrio doble acceso con tramo extensible - altura máxima de trabajo 3,87 m tijera y 5,30 m tijera extendida

- Propiedad del archivo: CONSTRUNARIO
- Formato: FIEBDC-3/2012
- Programa: Construnario Versión 3.11
- Fecha de los precios: 19/01/2018
- Divisa: EUR

**EFVTE_KTL** u KTL - escalera de fibra de vidrio doble acceso con tramo extensible - altura máxima de trabajo 3,87 m tijera y 5,30 m tijera extendida
Disponible 9 peldaños con altura máxima de trabajo 3,87 metros tijera y 5,30 metros tijera extendida. Norma EN 50528 y EN 131. Construida con perfiles de fibra de vidrio de 60 x 20 mm y peldaños engastados con superficie antideslizante. - Distancia entre peldaños de 280 mm - Provista de soportes, bloqueo y sistema de deslizamiento en acero inoxidable - 2 bases estabilizadoras - Diseñada para soportar 150 kg y para ser utilizada en trabajos localizados cerca de sistemas eléctricos e instalaciones de baja tensión (por debajo de 1000 V c.a. / 1500 V c.c.).
