# KTL - escalera de fibra de vidrio doble con base - altura máxima de trabajo 3,79 m tijera y 5,40 m tijera extendida

- Propiedad del archivo: CONSTRUNARIO
- Formato: FIEBDC-3/2012
- Programa: Construnario Versión 3.11
- Fecha de los precios: 19/01/2018
- Divisa: EUR

**EFVDB_KTL** u KTL - escalera de fibra de vidrio doble con base - altura máxima de trabajo 3,79 m tijera y 5,40 m tijera extendida
Con 9 peldaños, de altura máxima de trabajo 3,79 metros tijera y 5,40 metros tijera extendida. Norma EN 50528 y EN 131. Construida con perfiles de fibra de vidrio de 70 x 25 mm y peldaños engastados con superficie antideslizante. - Distancia entre peldaños de 280 mm - Tapafinales de PVC antideslizante - Provista de soportes, bloqueo y sistema de deslizamiento en acero inoxidable - Base estabilizadora 1000 V a.c. / 1500 V d.c - Diseñada para soportar 150 kg
